# Pavimento de relva sintética

- Propriedade do ficheiro: CYPE INGENIEROS, S.A.
- Formato: FIEBDC-3/2002
- Âmbito geográfico: Moçambique
- Moeda: MZN
- Custos indirectos: 3.00 %
- IVA: 17.00 %

## U Infra-estruturas no logradouro

### UX Pavimentos

#### UXS De relva sintética

**UXS010** m² Pavimento de relva sintética.
Pavimento em relva sintética, de quatro tons de cor verde e castanha, composto de mechas rectas monofilamento Dogbone DB Shape de 3/8" de fibra 100% polietileno resistente aos raios UV, 5200/8 decitex, 120 microns de espessura e mechas rectas texturizadas de 3/8" de fibra 100% polipropileno resistente aos raios UV, 3000/6 decitex, 110 microns de espessura, tecidas sobre base de polipropileno drenante reforçada com uma camada de feltro, com termo-fixação e vedação com látex, de 25 mm de altura de filamento, 27 mm de altura total de tapete, 2280 g/m² e 16800 mechas/m²; banda de ligação de geotêxtil de polipropileno, de 300 mm de largura e cola de poliuretano bicomponente, lastrado com 5 kg/m² de inerte silício, de granulometria compreendida entre 0,4 e 0,8 mm; para utilização decorativa.
Critérios considerados na determinação do preço da unidade de obra: O preço não inclui a superfície base.
Inclui: Marcação. Colocação da relva sintética. Espalhar na superfície.
Critério de medição de projecto: Superfície medida segundo documentação gráfica de Projecto.
Critério de medição de obra: Medir-se-á a superfície realmente executada segundo especificações de Projecto.

| Código | Un | Descrição | Rendimento | Preço | Importância |
|---|---|---|---|---|---|
| mt47cit230b | m² | Relva sintética, de quatro tons de cor verde e castanha, composto de mechas rectas monofilamento Dogbone DB Shape de 3/8" de fibra 100% polietileno resistente aos raios UV, 5200/8 decitex, 120 microns de espessura e mechas rectas texturizadas de 3/8" de fibra 100% polipropileno resistente aos raios UV, 3000/6 decitex, 110 microns de espessura, tecidas sobre base de polipropileno drenante reforçada com uma camada de feltro, com termo-fixação e vedação com látex, de 25 mm de altura de filamento, 27 mm de altura total de tapete, 2280 g/m² e 16800 mechas/m², fornecido em rolos. (material) | 1.040 | 1642.02 | 1707.70 |
| mt47cit250d | m | Banda de ligação de geotêxtil de polipropileno, de 300 mm de largura, fornecida em rolos. (material) | 0.420 | 101.98 | 42.83 |
| mt47cit260a | kg | Cola de poliuretano bicomponente. (material) | 0.300 | 415.42 | 124.63 |
| mt47cit004a | kg | Inerte silício, de granulometria compreendida entre 0,4 e 0,8 mm, fornecido em sacos. (material) | 5.000 | 14.03 | 70.15 |
| mq07cel010 | h | Empilhador elevador diesel de dupla tracção de 8 t. (equipamento) | 0.252 | 984.04 | 247.98 |
| mo041 | h | Oficial de 1ª construção de obra civil. (mão de obra) | 0.255 | 134.36 | 34.26 |
| mo087 | h | Ajudante de construção de obra civil. (mão de obra) | 0.319 | 100.44 | 32.04 |
| % | % | Custos directos complementares | 2 % | 2259.59 | 45.19 |
|  |  | Custos directos |  |  | 2304.78 |
