# Reabilitação energética de fachada, com isolamento térmico e revestimento exterior de fachada ventilada com peças de grande formato de grés porcelânico. Sistema "BUTECH"

- Propriedade do ficheiro: CYPE INGENIEROS, S.A.
- Formato: FIEBDC-3/2002
- Âmbito geográfico: Moçambique
- Moeda: MZN
- Custos indirectos: 3.00 %
- IVA: 17.00 %

## Z Reabilitação energética

### ZV Paramentos verticais: fachadas ventiladas

#### ZVG Fachadas ventiladas cerâmicas

**ZVG010** m² Reabilitação energética de fachada, com isolamento térmico e revestimento exterior de fachada ventilada com peças de grande formato de grés porcelânico. Sistema "BUTECH".
Reabilitação energética de fachada. ISOLAMENTO TÉRMICO: painel de lã mineral, segundo EN 13162, de 40 mm de espessura, revestido numa das suas faces com um véu preto, resistência térmica 1,25 m²°C/W, condutibilidade térmica 0,032 W/(m°C), colocado topo a topo, com fixações mecânicas sobre fachada existente; REVESTIMENTO EXTERIOR DE FACHADA VENTILADA: com peças de grande formato de grés porcelânico, série Block, STON-KER "BUTECH", "PORCELANOSA GRUPO", cor Abete Bianco, de 109x660x10 mm; colocação com junta contínua através do sistema de ancoragem à vista de grampo FV com DIT nº 453, sobre subestrutura suporte de liga de alumínio EN AW-6005A. Inclusive fita adesiva para a vedação de juntas entre painéis isolantes e tira-fundos e ancoragens mecânicas de expansão de aço inoxidável A2, para a fixação da subestrutura suporte.
Critérios considerados na determinação do preço da unidade de obra: O preço não inclui a preparação da superfície suporte.
Inclui: Implantação do isolamento. Corte e preparação do isolamento. Fixação do isolamento. Implantação das juntas de dilatação e panos de trabalho. Marcação da disposição do revestimento e dos pontos de ancoragem da subestrutura suporte. Fixação da subestrutura suporte ao pano principal e à laje. Preparação do revestimento. Aprumo, nivelamento e alinhamento do revestimento. Fixação definitiva do revestimento à subestrutura suporte. Realização de todos os trabalhos necessários para a execução dos vãos. Limpeza final do paramento.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt16lva070b | m² | Painel de lã mineral, segundo EN 13162, de 40 mm de espessura, revestido numa das suas faces com um véu preto, resistência térmica 1,25 m²°C/W, condutibilidade térmica 0,032 W/(m°C), Euroclasse A1 de reacção ao fogo segundo NP EN 13501-1, capacidade de absorção de água a curto prazo <=1 kg/m² e factor de resistência à difusão do vapor de água 1. (material) | 1.050 | 925.68 | 971.96 |
| mt16aaa020ab | Ud | Fixação mecânica para painéis isolantes de lã mineral, colocados directamente sobre a superfície suporte. (material) | 4.000 | 18.72 | 74.88 |
| mt16aaa030 | m | Fita autocolante para vedação de juntas. (material) | 0.440 | 28.07 | 12.35 |
| mt12pcb010aaej1b | m² | Revestimento exterior para fachada ventilada, com peças de grande formato de grés porcelânico, série Block, STON-KER "BUTECH", "PORCELANOSA GRUPO", cor Abete Bianco, de 109x660x10 mm; colocação com junta contínua através do sistema de ancoragem à vista de grampo FV com DIT nº 453, sobre subestrutura suporte formada por: perfis verticais em T e em L, de alumínio extrudido de liga 6005A com tratamento térmico T6, esquadros de carga e esquadros de apoio, de alumínio extrudido de liga 6005A com tratamento térmico T6, e grampos com unha vista, de aço inoxidável AISI 304; com parafusos autoperfurantes de aço inoxidável A2 para a fixação dos grampos aos perfis verticais e dos perfis verticais aos esquadros, cola de poliuretano para a fixação do revestimento à subestrutura suporte, tira-fundos de aço inoxidável A2 e buchas de nylon para a fixação dos perfis ao pano principal e ancoragens mecânicas de expansão, de aço inoxidável A2 para a fixação dos perfis à laje; com o preço incrementado em 5% relativamente a peças especiais para a resolução de pontos singulares. (material) | 1.000 | 33345.44 | 33345.44 |
| op00tal010 |  | Berbequim. | 1.000 | 0.00 | 0.00 |
| op00ato010 |  | Aparafusadora. | 1.000 | 0.00 | 0.00 |
| mo054 | h | Oficial de 1ª montador de isolamentos. (mão de obra) | 0.154 | 132.73 | 20.44 |
| mo101 | h | Ajudante de montador de isolamentos. (mão de obra) | 0.154 | 96.57 | 14.87 |
| mo052 | h | Oficial de 1ª montador de sistemas de fachadas pré-fabricadas. (mão de obra) | 1.154 | 132.73 | 153.17 |
| mo099 | h | Ajudante de montador de sistemas de fachadas pré-fabricadas. (mão de obra) | 1.154 | 96.57 | 111.44 |
| % | % | Custos directos complementares | 2 % | 34704.55 | 694.09 |
|  |  | Custos directos |  |  | 35398.64 |
