# Transporte, colocação em obra e remoção do equipamento completo para injecções de leitada de cimento à pressão

- Propriedade do ficheiro: CYPE Ingenieros S.A.
- Formato: FIEBDC-3/2016
- Programa: Gerador de preços para construção civil. CYPE Ingenieros, S.A.
- Data: 19/04/2024
- Âmbito geográfico: Moçambique
- Moeda: MZN
- Custos indirectos: 3 %
- IVA: 17 %

## A Acondicionamento do terreno

### AM Melhorias do terreno

#### AMI Injecções

**AMI001** Ud Transporte, colocação em obra e remoção do equipamento completo para injecções de leitada de cimento à pressão.
Transporte, colocação em obra e remoção do equipamento completo para injecções de leitada de cimento à pressão, através da utilização de tubos manguito, a uma distância de até 200 km.
Critérios considerados na determinação do preço da unidade de obra: O preço inclui o deslocamento à obra do pessoal especializado.
Inclui: Transporte à obra. Montagem do equipamento. Desmontagem do equipamento. Remoção do equipamento>.
Critério de medição de projecto: Número de unidades previstas, segundo documentação gráfica de Projecto.
Critério de medição de obra: Medir-se-á o número de unidades realmente executadas segundo especificações de Projecto.

| Código | Un | Descrição | Rendimento | Preço | Importância |
|---|---|---|---|---|---|
| mq03mpi030a | Ud | Transporte, colocação em obra e remoção de equipamento completo para realização de injecções de leitada de cimento à pressão, através da utilização de tubos-manguito, a uma distância de até 200 km. (equipamento) | 1.159 | 28824.63 | 33407.746 |
| % | % | Custos directos complementares | 2 % | 33407.746 | 668.155 |
|  |  | Custos directos |  |  | 34075.901 |
