# Laje de painéis alveolares pré-fabricados de betão pré-esforçado

- Propriedade do ficheiro: CYPE Ingenieros S.A.
- Formato: FIEBDC-3/2016
- Programa: Gerador de preços para construção civil. CYPE Ingenieros, S.A.
- Data: 31/10/2024
- Âmbito geográfico: Moçambique
- Moeda: MZN
- Custos indirectos: 3 %
- IVA: 17 %

## E Estruturas

### EP Pré-fabricadas de betão

#### EPF Lajes

**EPF010** m² Laje de painéis alveolares pré-fabricados de betão pré-esforçado.
Laje de 20 cm de altura, realizada com painéis alveolares pré-fabricados de betão pré-esforçado, de 20 cm de altura e 120 cm de largura, com momento flector resistente de 17 kN·m/m, com altura livre de piso de até 3 m, apoiada directamente sobre vigas altas ou muros de carga; enchimento de juntas entre painéis alveolares e zonas de ligação com apoios, realizados com betão C25/30 (XC1(P); D12; S3; Cl 0,4) fabricado em central, e betonagem com grua, e aço A400 NR em zona de negativos, com uma quantidade aproximada de 4 kg/m². Inclusive peças de aço EN 10025 S275JR tipo Omega, em posição invertida, laminado a quente, com recobrimento galvanizado, 1 kg/m², para o apoio das placas nas aberturas da laje e arame de atar.
Critérios considerados na determinação do preço da unidade de obra: O preço inclui a elaboração da armadura (corte, dobragem e moldagem de elementos) no estaleiro da obra e a montagem no lugar definitivo da sua colocação em obra, mas não inclui os apoios nem os pilares.
Inclui: Marcação da geometria da planta. Montagem dos painéis alveolares através de grua. Ligação da laje com os seus apoios. Cortes, furos e aberturas. Colocação das armaduras com separadores homologados. Betonagem e compactação do betão. Cura do betão.
Critério de medição de projecto: Superfície medida em verdadeira magnitude desde as faces exteriores das vigas de bordadura do perímetro, segundo documentação gráfica de Projecto, descontando as aberturas de superfície maior de 6 m².
Critério de medição de obra: Medir-se-á, em verdadeira magnitude, desde as faces exteriores das vigas perimetrais, a superfície realmente executada segundo especificações de Projecto, descontando as aberturas de superfície maior de 6 m².

| Código | Un | Descrição | Rendimento | Preço | Importância |
|---|---|---|---|---|---|
| mt07pha020cd1c | m² | Painel alveolar pré-fabricado de betão pré-esforçado de 20 cm de altura e 120 cm de largura, com junta lateral aberta superiormente, momento flector resistente de 17 kN·m por m de largura. Segundo EN 1168. (material) | 1 | 2940.1 | 2940.100 |
| mt07ala250b | kg | Aço laminado EN 10025 S275JR, em peça para apoio de placa pré-fabricada de betão em abertura de laje, composta por perfis laminados a quente das séries L, LD, T e chapa, trabalhado em oficina, acabamento galvanizado a quente. (material) | 1 | 269.18 | 269.180 |
| mt07aco040e | kg | Aço em varões nervurados, A400 NR, fornecido em obra em varões sem elaborar, de vários diâmetros. (material) | 4.2 | 66.84 | 280.728 |
| mt08var050 | kg | Arame galvanizado para atar, de 1,30 mm de diâmetro. (material) | 0.056 | 68.61 | 3.842 |
| mt10haf020ngngc | m³ | Betão C25/30 (XC1(P); D12; S3; Cl 0,4), fabricado em central, segundo NP EN 206. (material) | 0.011 | 4945.26 | 54.398 |
| mq07gte010c | h | Autogrua de braço telescópico com uma capacidade de elevação de 30 t e 27 m de altura máxima de trabalho. (equipamento) | 0.185 | 2683.38 | 496.425 |
| mo046 | h | Oficial de 1ª montador de estruturas pré-fabricadas de betão. (mão de obra) | 0.22 | 139.83 | 30.763 |
| mo093 | h | Ajudante de montador de estruturas pré-fabricadas de betão. (mão de obra) | 0.22 | 104.45 | 22.979 |
| mo043 | h | Oficial de 1ª armador de ferro. (mão de obra) | 0.077 | 139.83 | 10.767 |
| mo090 | h | Ajudante de armador de ferro. (mão de obra) | 0.071 | 104.45 | 7.416 |
| mo045 | h | Oficial de 1ª estruturista, em trabalhos de betonagem. (mão de obra) | 0.003 | 139.83 | 0.419 |
| mo092 | h | Ajudante de estruturista, em trabalhos de betonagem. (mão de obra) | 0.012 | 104.45 | 1.253 |
| % | % | Custos directos complementares | 2 % | 4118.270 | 82.365 |
|  |  | Custos directos |  |  | 4200.635 |

Resíduos:
- colocação: mt07pha020cd1c; factor de resíduo 0.0154021
- colocação: mt07ala250b; factor de resíduo 0.0045
- colocação: mt07aco040e Aço em varões nervurados, A400 NR, fornecido em obra em varões sem elaborar, de vários diâmetros; factor de resíduo 0.0075
- colocação: mt08var050 Arame galvanizado para atar, de 1,30 mm de diâmetro; factor de resíduo 0.0038
- colocação: mt10haf020ngngc Betão C25/30 (XC1(P); D12; S3; Cl 0,4), fabricado em central, segundo NP EN 206; factor de resíduo 0.00126805

## Recursos

**mt07pha020cd1c** m² Painel alveolar pré-fabricado de betão pré-esforçado de 20 cm de altura e 120 cm de largura
Dados técnicos: Custo energético 450.770 MJ; Emissão de CO2 40.026 kg; Código LER 17 01 01; Massa do elemento 267 kg; Volume 0.178 m3
Resíduos:
- embalagem: re170201 Madeira. (componente de resíduo); rendimento 0.724 kg; Código LER 17 02 01; Massa do elemento 1 kg; Volume 0.000909 m3
- embalagem: re170203 Plástico. (componente de resíduo); rendimento 0.275 kg; Código LER 17 02 03; Massa do elemento 1 kg; Volume 0.001667 m3

**mt07ala250b** kg Aço laminado EN 10025 S275JR
Dados técnicos: Custo energético 9.830 MJ; Emissão de CO2 0.510 kg; Código LER 17 04 05; Massa do elemento 1 kg; Volume 0.000476 m3

**mt07aco040e** kg Aço em varões nervurados, A400 NR, fornecido em obra em varões sem elaborar, de vários diâmetros
Dados técnicos: Custo energético 9.830 MJ; Emissão de CO2 0.510 kg; Código LER 17 04 05; Massa do elemento 1 kg; Volume 0.000476 m3

**mt08var050** kg Arame galvanizado para atar, de 1,30 mm de diâmetro
Dados técnicos: Custo energético 25.100 MJ; Emissão de CO2 2.560 kg; Código LER 17 04 05; Massa do elemento 1 kg; Volume 0.000476 m3

**mt10haf020ngngc** m³ Betão C25/30 (XC1(P); D12; S3; Cl 0,4), fabricado em central, segundo NP EN 206
Dados técnicos: Custo energético 1876.000 MJ; Emissão de CO2 234.500 kg; Código LER 17 01 01; Massa do elemento 2345 kg; Volume 1.563333 m3
