# Alçapão de aço, Revo 13 GKFI, sistema W250 "KNAUF", de 800x800 mm, para parede de placas de gesso laminado

- Propriedade do ficheiro: CYPE INGENIEROS, S.A.
- Formato: FIEBDC-3/2002
- Âmbito geográfico: Moçambique
- Moeda: MZN
- Custos indirectos: 3.00 %
- IVA: 17.00 %

**FBY021** Ud Alçapão de aço, Revo 13 GKFI, sistema W250 "KNAUF", de 800x800 mm, para parede de placas de gesso laminado.
Fornecimento e montagem de alçapão de aço, Revo 13 GKFI, sistema W250 "KNAUF", de 800x800 mm, formado por aro, porta, fechadura e braço de segurança, para parede de placas de gesso laminado. Inclusive acessórios de montagem.
Inclui: Marcação e corte da placa de gesso laminado. Colocação do alçapão.
Critério de medição de projecto: Número de unidades previstas, segundo documentação gráfica de Projecto.
Critério de medição de obra: Medir-se-á o número de unidades realmente colocadas segundo especificações de Projecto.

| Código | Un | Descrição | Rendimento | Preço | Importância |
|---|---|---|---|---|---|
| mt12ppk060s | Ud | Alçapão de aço, Revo 13 GKFI, sistema W250 "KNAUF", de 800x800 mm, formado por aro, porta, fechadura e braço de segurança. (material) | 1.000 | 24139.11 | 24139.11 |
| mo053 | h | Oficial de 1ª montador de pré-fabricados interiores. (mão de obra) | 0.136 | 100.05 | 13.61 |
| mo100 | h | Ajudante de montador de pré-fabricados interiores. (mão de obra) | 0.136 | 71.36 | 9.70 |
| % | % | Custos directos complementares | 2 % | 24162.42 | 483.25 |
|  |  | Custos directos |  |  | 24645.67 |
