# Emissor eléctrico

- Propriedade do ficheiro: CYPE Ingenieros S.A.
- Formato: FIEBDC-3/2016
- Programa: Gerador de preços para construção civil. CYPE Ingenieros, S.A.
- Data: 31/10/2024
- Âmbito geográfico: Moçambique
- Moeda: MZN
- Custos indirectos: 3 %
- IVA: 17 %

## I Instalações

### IC Aquecimento, arrefecimento, climatização e A.Q.S.

#### ICM Emissores de calor eléctricos

**ICM010** Ud Emissor eléctrico.
Acumulador nocturno de calor estático, de 800 W de potência e 6,4 kWh de energia de acumulação em 8 horas, alimentação monofásica a 230 V de tensão, composto por material cerâmico de acumulação, isolamento microporoso de alta qualidade, regulador electrónico de carga e limitador de segurança, estando todo o conjunto recoberto de carcaça de chapa de aço pintada em epóxi, de 315x725x165 mm, colocado sobre paramento vertical.
Inclui: Marcação do emissor. Fixação dos suportes no paramento. Colocação do aparelho e acessórios. Ligação e verificação do seu correcto funcionamento.
Critério de medição de projecto: Número de unidades previstas, segundo documentação gráfica de Projecto.
Critério de medição de obra: Medir-se-á o número de unidades realmente executadas segundo especificações de Projecto.

| Código | Un | Descrição | Rendimento | Preço | Importância |
|---|---|---|---|---|---|
| mt38ema020a | Ud | Acumulador nocturno de calor estático, de 800 W de potência e 6,4 kWh de energia de acumulação em 8 horas, alimentação monofásica a 230 V de tensão, composto por material cerâmico de acumulação, isolamento microporoso de alta qualidade, regulador electrónico de carga e limitador de segurança, estando todo o conjunto recoberto de carcaça de chapa de aço pintada em epóxi, de 315x725x165 mm. (material) | 1 | 18431.76 | 18431.760 |
| mo004 | h | Oficial de 1ª instalador de aquecimento. (mão de obra) | 0.598 | 138.06 | 82.560 |
| mo103 | h | Ajudante de instalador de aquecimento. (mão de obra) | 0.598 | 100.25 | 59.950 |
| % | % | Custos directos complementares | 2 % | 18574.270 | 371.485 |
|  |  | Custos directos |  |  | 18945.755 |

## Recursos

**mt38ema020a** Ud Acumulador nocturno de calor estático
Dados técnicos: Custo energético 458.496 MJ; Emissão de CO2 34.823 kg
Resíduos:
- embalagem: re150101 Embalagens de papel e cartão. (componente de resíduo); rendimento 1.483 kg; Código LER 15 01 01; Massa do elemento 1 kg; Volume 0.001333 m3
