# Sistema de aquecimento por piso radiante eléctrico, em seco

- Propriedade do ficheiro: CYPE Ingenieros S.A.
- Formato: FIEBDC-3/2016
- Programa: Gerador de preços para construção civil. CYPE Ingenieros, S.A.
- Data: 31/10/2024
- Âmbito geográfico: Moçambique
- Moeda: MZN
- Custos indirectos: 3 %
- IVA: 17 %

## I Instalações

### IC Aquecimento, arrefecimento, climatização e A.Q.S.

#### ICM Emissores de calor eléctricos

**ICM055** m² Sistema de aquecimento por piso radiante eléctrico, em seco.
Sistema de aquecimento por piso radiante eléctrico, composto por lâmina de polipropileno, fornecida em rolos de 12,5x0,98 m e 5,5 mm de espessura, aderida ao suporte, e cabo de aquecimento eléctrico, com uma potência de 80 W/m², para recobrir com uma base de pavimento em camada fina e um pavimento de pedra natural ou de ladrilhos cerâmicos (não incluídos neste preço).
Inclui: Limpeza e preparação da superfície suporte. Colocação e fixação da lâmina de dessolidarização. Colocação do cabo de aquecimento sobre a lâmina de dessolidarização. Ligação e verificação do seu correcto funcionamento.
Critério de medição de projecto: Superfície útil, medida segundo documentação gráfica de Projecto.
Critério de medição de obra: Medir-se-á a superfície realmente executada segundo especificações de Projecto.

| Código | Un | Descrição | Rendimento | Preço | Importância |
|---|---|---|---|---|---|
| mt38sch085f | m² | Lâmina de polipropileno, fornecida em rolos de 12,5x0,98 m e 5,5 mm de espessura, de estrutura nodular na face superior e revestida de geotêxtil não tecido autocolante na sua face inferior, para suporte do cabo de aquecimento eléctrico, com funções de dessolidarização e equilíbrio da pressão de vapor, fornecida em rolos de 12,5x0,98 m e 5,5 mm de espessura. (material) | 1 | 2969.93 | 2969.930 |
| mt38sch400aab | Ud | Bobina de cabo de aquecimento eléctrico, com uma potência de 80 W/m², para aquecimento de 0,4 m² com uma potência total de 30 W, um comprimento total de 4 m e um comprimento de cabo frio de 4 m, para instalação sobre lâmina de dessolidarização, com peça de ligação num extremo. (material) | 2.5 | 11556.19 | 28890.475 |
| mo004 | h | Oficial de 1ª instalador de aquecimento. (mão de obra) | 0.239 | 138.06 | 32.996 |
| mo103 | h | Ajudante de instalador de aquecimento. (mão de obra) | 0.239 | 100.25 | 23.960 |
| % | % | Custos directos complementares | 2 % | 31917.361 | 638.347 |
|  |  | Custos directos |  |  | 32555.708 |

Resíduos:
- colocação: mt38sch085f; factor de resíduo 0.035

## Recursos

**mt38sch085f** m² Lâmina de polipropileno
Dados técnicos: Custo energético 138.228 MJ; Emissão de CO2 4.389 kg; Código LER 17 06 04; Massa do elemento 1.452 kg; Volume 0.00242 m3
Resíduos:
- embalagem: re170203 Plástico. (componente de resíduo); rendimento 0.034 kg; Código LER 17 02 03; Massa do elemento 1 kg; Volume 0.001667 m3
