# Caldeira para a combustão de pellets

- Propriedade do ficheiro: CYPE Ingenieros S.A.
- Formato: FIEBDC-3/2016
- Programa: Gerador de preços para construção civil. CYPE Ingenieros, S.A.
- Data: 31/10/2024
- Âmbito geográfico: Moçambique
- Moeda: MZN
- Custos indirectos: 3 %
- IVA: 17 %

## I Instalações

### IC Aquecimento, arrefecimento, climatização e A.Q.S.

#### ICQ Caldeiras de biomassa

**ICQ015** Ud Caldeira para a combustão de pellets.
Caldeira para a combustão de pellets, potência nominal de 4,8 a 16 kW, com corpo de aço soldado e ensaiado à pressão, de 1130x590x865 mm, isolamento interior, câmara de combustão com sistema automático de limpeza do queimador através de prateleira basculante, permutador de calor de tubos verticais com mecanismo de limpeza automática, sistema de extracção de fumos com regulação de velocidade, gaveta para recolha de cinzas do módulo de combustão, aproveitamento do calor residual, equipamento de limpeza, controlo da combustão através de sonda integrada, sistema de comando integrado com ecrã táctil, para o controlo da combustão e do depósito de A.Q.S., sem incluir a conduta para evacuação dos produtos da combustão. Totalmente montada, ligada e colocada em funcionamento pela empresa instaladora para a verificação do seu correcto funcionamento.
Inclui: Marcação. Disposição dos elementos. Montagem da caldeira e dos seus acessórios. Ligação com as redes de abastecimento de água, de saneamento e eléctrica, e com a conduta de evacuação dos produtos de combustão. Colocação em funcionamento.
Critério de medição de projecto: Número de unidades previstas, segundo documentação gráfica de Projecto.
Critério de medição de obra: Medir-se-á o número de unidades realmente executadas segundo especificações de Projecto.

| Código | Un | Descrição | Rendimento | Preço | Importância |
|---|---|---|---|---|---|
| mt38cbh012a | Ud | Caldeira para a combustão de pellets, potência nominal de 4,8 a 16 kW, com corpo de aço soldado e ensaiado à pressão, de 1130x590x865 mm, isolamento interior, câmara de combustão com sistema automático de limpeza do queimador através de prateleira basculante, permutador de calor de tubos verticais com mecanismo de limpeza automática, sistema de extracção de fumos com regulação de velocidade, gaveta para recolha de cinzas do módulo de combustão, aproveitamento do calor residual, equipamento de limpeza, controlo da combustão através de sonda integrada, sistema de comando integrado com ecrã táctil, para o controlo da combustão e do depósito de A.Q.S. (material) | 1 | 811039.86 | 811039.860 |
| mt38cbh100a | Ud | Colocação em funcionamento e formação no manuseamento de caldeira de biomassa. (material) | 1 | 32915.58 | 32915.580 |
| mo004 | h | Oficial de 1ª instalador de aquecimento. (mão de obra) | 3.641 | 138.06 | 502.676 |
| mo103 | h | Ajudante de instalador de aquecimento. (mão de obra) | 3.641 | 100.25 | 365.010 |
| % | % | Custos directos complementares | 2 % | 844823.126 | 16896.463 |
|  |  | Custos directos |  |  | 861719.589 |

## Recursos

**mt38cbh012a** Ud Caldeira para a combustão de pellets
Dados técnicos: Custo energético 7597.850 MJ; Emissão de CO2 639.807 kg
Resíduos:
- embalagem: re150101 Embalagens de papel e cartão. (componente de resíduo); rendimento 3.017 kg; Código LER 15 01 01; Massa do elemento 1 kg; Volume 0.001333 m3
- embalagem: re170201 Madeira. (componente de resíduo); rendimento 0.71 kg; Código LER 17 02 01; Massa do elemento 1 kg; Volume 0.000909 m3
