# Pré-instalação de contador de gás

- Propriedade do ficheiro: CYPE Ingenieros S.A.
- Formato: FIEBDC-3/2016
- Programa: Gerador de preços para construção civil. CYPE Ingenieros, S.A.
- Data: 31/10/2024
- Âmbito geográfico: Moçambique
- Moeda: MZN
- Custos indirectos: 3 %
- IVA: 17 %

## I Instalações

### IG Gases combustíveis

#### IGC Contadores

**IGC020** Ud Pré-instalação de contador de gás.
Pré-instalação de contador de gás, colocado em nicho, composta de: válvula e redutor tipo B6N VSI para um caudal máximo de 6 m³/h, 0,1 a 4 bar de pressão de entrada e 20 mbar de pressão de saída, para instalação de habitação ou local de utilização colectiva ou comercial. Inclusive aro e porta, curvas, tampão e elementos de fixação.
Critérios considerados na determinação do preço da unidade de obra: O preço não inclui os contadores nem os trabalhos auxiliares de pedreiro para instalações.
Inclui: Marcação. Montagem, ligação e verificação do seu correcto funcionamento. Colocação e fixação de aro e porta.
Critério de medição de projecto: Número de unidades previstas, segundo documentação gráfica de Projecto.
Critério de medição de obra: Medir-se-á o número de unidades realmente executadas segundo especificações de Projecto.

| Código | Un | Descrição | Rendimento | Preço | Importância |
|---|---|---|---|---|---|
| mt37sve010c | Ud | Válvula de esfera de latão niquelado para enroscar de 3/4". (material) | 1 | 704.53 | 704.530 |
| mt37tcb010d | Ud | Curva 90° de cobre rígido, 20/22 mm. (material) | 2 | 199.66 | 399.320 |
| mt43cgp040b | Ud | Tampão de latão de 3/4". (material) | 1 | 129.21 | 129.210 |
| mt43cgp020aa | Ud | Redutor tipo B6N VSI para um caudal máximo de 6 m³/h, 0,1 a 4 bar de pressão de entrada e 20 mbar de pressão de saída. (material) | 1 | 4248.89 | 4248.890 |
| mt43cgp060d | Ud | Aro e porta de chapa electrozincada de 400x500 mm. (material) | 1 | 2310.99 | 2310.990 |
| mt43www010 | Ud | Material auxiliar para instalações de gás. (material) | 1 | 135.04 | 135.040 |
| mo010 | h | Oficial de 1ª instalador de gás. (mão de obra) | 2.392 | 138.06 | 330.240 |
| mo109 | h | Ajudante de instalador de gás. (mão de obra) | 1.196 | 100.25 | 119.899 |
| % | % | Custos directos complementares | 2 % | 8378.119 | 167.562 |
|  |  | Custos directos |  |  | 8545.681 |

## Recursos

**mt37sve010c** Ud Válvula de esfera de latão niquelado para enroscar de 3/4"
Dados técnicos: Custo energético 720.409 MJ; Emissão de CO2 48.441 kg
Resíduos:
- embalagem: re150101 Embalagens de papel e cartão. (componente de resíduo); rendimento 0.072 kg; Código LER 15 01 01; Massa do elemento 1 kg; Volume 0.001333 m3

**mt43cgp040b** Ud Tampão de latão de 3/4"
Dados técnicos: Custo energético 0.039 MJ; Emissão de CO2 0.061 kg
Resíduos:
- embalagem: re150101 Embalagens de papel e cartão; rendimento 0.072 kg

**mt43cgp020aa** Ud Redutor tipo B6N VSI para um caudal máximo de 6 m³/h, 0,1 a 4 bar de pressão de entrada e 20 mbar de pressão de saída
Dados técnicos: Custo energético 109.074 MJ; Emissão de CO2 6.856 kg
Resíduos:
- embalagem: re150101 Embalagens de papel e cartão; rendimento 0.072 kg

**mt43cgp060d** Ud Aro e porta de chapa electrozincada de 400x500 mm
Dados técnicos: Custo energético 0.016 MJ; Emissão de CO2 0.026 kg
Resíduos:
- embalagem: re150101 Embalagens de papel e cartão; rendimento 0.03 kg
