# Colector

- Propriedade do ficheiro: CYPE Ingenieros S.A.
- Formato: FIEBDC-3/2016
- Programa: Gerador de preços para construção civil. CYPE Ingenieros, S.A.
- Data: 31/10/2024
- Âmbito geográfico: Moçambique
- Moeda: MZN
- Custos indirectos: 3 %
- IVA: 17 %

## I Instalações

### IG Gases combustíveis

#### IGI Instalação interior

**IGI025** Ud Colector.
Colector de cobre, com entrada de 3/4" de diâmetro e seis derivações de 1/2" de diâmetro, para união roscada, manómetro de aço inoxidável e válvula de esfera de latão com comando de borboleta. Inclusive, elementos de montagem e outros acessórios necessários para o seu correcto funcionamento.
Inclui: Marcação. Colocação e fixação do colector. Montagem, ligação e verificação do seu correcto funcionamento.
Critério de medição de projecto: Número de unidades previstas, segundo documentação gráfica de Projecto.
Critério de medição de obra: Medir-se-á o número de unidades realmente executadas segundo especificações de Projecto.

| Código | Un | Descrição | Rendimento | Preço | Importância |
|---|---|---|---|---|---|
| mt43acc010g | Ud | Colector de cobre, com entrada de 3/4" de diâmetro e seis derivações de 1/2" de diâmetro, para união roscada. (material) | 1 | 9814.68 | 9814.680 |
| mt43acc020 | Ud | Manómetro de aço inoxidável para uma pressão de 0 a 600 mbar, de 100 mm de diâmetro, rosca de ligação de 1/2" e precisão do 0,5%. (material) | 1 | 9122.8 | 9122.800 |
| mt43acv060a | Ud | Válvula de esfera de latão com comando de borboleta, com rosca cilíndrica GAS fêmea-macho de 1/2" de diâmetro, PN=5 bar, segundo NP EN 331. (material) | 1 | 1215.37 | 1215.370 |
| mo010 | h | Oficial de 1ª instalador de gás. (mão de obra) | 0.502 | 138.06 | 69.306 |
| mo109 | h | Ajudante de instalador de gás. (mão de obra) | 0.502 | 100.25 | 50.326 |
| % | % | Custos directos complementares | 2 % | 20272.482 | 405.450 |
|  |  | Custos directos |  |  | 20677.932 |

## Recursos

**mt43acc010g** Ud Colector de cobre, com entrada de 3/4" de diâmetro e seis derivações de 1/2" de diâmetro, para união roscada
Dados técnicos: Custo energético 49.431 MJ; Emissão de CO2 1.013 kg
Resíduos:
- embalagem: re150101 Embalagens de papel e cartão. (componente de resíduo); rendimento 0.072 kg; Código LER 15 01 01; Massa do elemento 1 kg; Volume 0.001333 m3

**mt43acc020** Ud Manómetro de aço inoxidável para uma pressão de 0 a 600 mbar
Dados técnicos: Custo energético 11.944 MJ; Emissão de CO2 1.811 kg
Resíduos:
- embalagem: re150101 Embalagens de papel e cartão; rendimento 0.072 kg

**mt43acv060a** Ud Válvula de esfera de latão com comando de borboleta
Dados técnicos: Custo energético 49.235 MJ; Emissão de CO2 3.365 kg
Resíduos:
- embalagem: re150101 Embalagens de papel e cartão; rendimento 0.072 kg
