# Tubagem para instalação interior de gás

- Propriedade do ficheiro: CYPE Ingenieros S.A.
- Formato: FIEBDC-3/2016
- Programa: Gerador de preços para construção civil. CYPE Ingenieros, S.A.
- Data: 31/10/2024
- Âmbito geográfico: Moçambique
- Moeda: MZN
- Custos indirectos: 3 %
- IVA: 17 %

## I Instalações

### IG Gases combustíveis

#### IGI Instalação interior

**IGI005** m Tubagem para instalação interior de gás.
Tubagem, para instalação interior de gás, formada por tubo de cobre estirado a frio sem soldadura, diâmetro D=10/12 mm e 1 mm de espessura. Instalação em superfície. Inclusive material auxiliar para montagem e fixação, acessórios e peças especiais colocados através de soldadura forte por capilaridade.
Inclui: Marcação do traçado das tubagens. Colocação de tubos. Montagem, ligação e verificação do seu correcto funcionamento.
Critério de medição de projecto: Comprimento medido segundo documentação gráfica de Projecto.
Critério de medição de obra: Medir-se-á o comprimento realmente executado segundo especificações de Projecto.

| Código | Un | Descrição | Rendimento | Preço | Importância |
|---|---|---|---|---|---|
| mt43tco400a | Ud | Material auxiliar para montagem e fixação das tubagens de cobre estirado a frio sem soldadura, diâmetro D=10/12 mm. (material) | 1 | 7.91 | 7.910 |
| mt43tco010ad | m | Tubo de cobre estirado a frio sem soldadura, diâmetro D=10/12 mm e 1 mm de espessura, segundo NP EN 1057, com o preço incrementado em 15% relativamente a acessórios e peças especiais. (material) | 1 | 181.92 | 181.920 |
| mo010 | h | Oficial de 1ª instalador de gás. (mão de obra) | 0.155 | 138.06 | 21.399 |
| mo109 | h | Ajudante de instalador de gás. (mão de obra) | 0.155 | 100.25 | 15.539 |
| % | % | Custos directos complementares | 2 % | 226.768 | 4.535 |
|  |  | Custos directos |  |  | 231.303 |

Resíduos:
- colocação: mt43tco010ad; factor de resíduo 0.044

## Recursos

**mt43tco010ad** m Tubo de cobre estirado a frio sem soldadura
Dados técnicos: Custo energético 11.427 MJ; Emissão de CO2 0.220 kg; Código LER 17 04 01; Massa do elemento 0.31 kg; Volume 0.000207 m3
