# Isolamento sonoro a sons de condução aérea sob laje, com painéis multicamada

- Propriedade do ficheiro: CYPE Ingenieros S.A.
- Formato: FIEBDC-3/2016
- Programa: Gerador de preços para construção civil. CYPE Ingenieros, S.A.
- Data: 31/10/2024
- Âmbito geográfico: Moçambique
- Moeda: MZN
- Custos indirectos: 3 %
- IVA: 17 %

## N Isolamentos e impermeabilizações

### NB Isolamentos sonoros

#### NBD Lajes

**NBD020** m² Isolamento sonoro a sons de condução aérea sob laje, com painéis multicamada.
Isolamento sonoro a sons de condução aérea sob laje, com complexo multicamada, de 20 mm de espessura, 7 kg/m² de massa superficial, formado por um feltro têxtil de 16 mm de espessura aderido termicamente a uma membrana betuminosa de 4 mm de espessura. Colocação em obra: com sobreposição e com fixações mecânicas.
Inclui: Limpeza e preparação da superfície suporte. Implantação e corte do isolamento. Colocação do isolamento. Fixação do isolamento.
Critério de medição de projecto: Superfície medida segundo documentação gráfica de Projecto.
Critério de medição de obra: Medir-se-á a superfície realmente executada segundo especificações de Projecto.

| Código | Un | Descrição | Rendimento | Preço | Importância |
|---|---|---|---|---|---|
| mt16ptd030qb | m² | Complexo multicamada, de 20 mm de espessura, 7 kg/m² de massa superficial, formado por um feltro têxtil de 16 mm de espessura aderido termicamente a uma membrana betuminosa de 4 mm de espessura, resistência térmica 0,58 m²°C/W, Euroclasse F de reacção ao fogo segundo NP EN 13501-1; com 55 dB de índice global de redução sonora, Rw. (material) | 1.05 | 1174.3 | 1233.015 |
| mt16afd020f | Ud | Bucha de expansão e prego de polipropileno com espiga de poliestireno de alta resistência "DANOSA", de 70 mm de comprimento, com aro de estanquidade, para fixação mecânica de painéis isolantes. (material) | 6 | 35.11 | 210.660 |
| mo054 | h | Oficial de 1ª montador de isolamentos. (mão de obra) | 0.146 | 138.06 | 20.157 |
| mo101 | h | Ajudante de montador de isolamentos. (mão de obra) | 0.146 | 100.44 | 14.664 |
| % | % | Custos directos complementares | 2 % | 1478.496 | 29.570 |
|  |  | Custos directos |  |  | 1508.066 |

Resíduos:
- colocação: mt16ptd030qb; factor de resíduo 0.0390696

## Recursos

**mt16ptd030qb** m² Complexo multicamada
Dados técnicos: Custo energético 351.481 MJ; Emissão de CO2 10.616 kg; Código LER 17 09 04; Massa do elemento 7 kg; Volume 0.004667 m3
Resíduos:
- embalagem: re170203 Plástico. (componente de resíduo); rendimento 0.068 kg; Código LER 17 02 03; Massa do elemento 1 kg; Volume 0.001667 m3

**mt16afd020f** Ud Bucha de expansão e prego de polipropileno com espiga de poliestireno de alta resistência "DANOSA"
Dados técnicos: Custo energético 0.225 MJ; Emissão de CO2 0.067 kg
Resíduos:
- embalagem: re150101 Embalagens de papel e cartão. (componente de resíduo); rendimento 0.072 kg; Código LER 15 01 01; Massa do elemento 1 kg; Volume 0.001333 m3
