# Formação de impermeabilização interior de floreira ou cavidade onde se coloquem plantas

- Propriedade do ficheiro: CYPE INGENIEROS, S.A.
- Formato: FIEBDC-3/2002
- Âmbito geográfico: Moçambique
- Moeda: MZN
- Custos indirectos: 3.00 %
- IVA: 17.00 %

**NID010** m² Formação de impermeabilização interior de floreira ou cavidade onde se coloquem plantas, executada através da aplicação a duas demãos de revestimento contínuo elástico impermeabilizante à base de poliuretano alifático, cor branca, de 1,2 mm de espessura mínima. Incluindo preparação da superfície suporte com a aplicação de uma demão de primário de resinas sintéticas, incolor e resolução de pontos singulares através de geotêxtil não tecido de fibras de poliéster, de 90 g/m² de massa superficial fixado com massa tixotrópica à base de poliuretano líquido, cor cinzento.
Formação de impermeabilização interior de floreira ou cavidade onde se coloquem plantas, executada através da aplicação a duas demãos de revestimento contínuo elástico impermeabilizante à base de poliuretano alifático, cor branca, de 1,2 mm de espessura mínima. Incluindo preparação da superfície suporte com a aplicação de uma demão de primário de resinas sintéticas, incolor e resolução de pontos singulares através de geotêxtil não tecido de fibras de poliéster, de 90 g/m² de massa superficial fixado com massa tixotrópica à base de poliuretano líquido, cor cinzento.
Inclui: Limpeza e preparação da superfície na qual se tem de aplicar a impermeabilização. Aplicação de primário. Tratamento dos pontos singulares. Aplicação do impermeabilizante.
Critério de medição de projecto: Superfície medida segundo documentação gráfica de Projecto.
Critério de medição de obra: Medir-se-á a superfície realmente executada segundo especificações de Projecto.

| Código | Un | Descrição | Rendimento | Preço | Importância |
|---|---|---|---|---|---|
| mt15rer010a | l | Primário de resinas sintéticas, incolor. (material) | 0.200 | 1197.21 | 239.44 |
| mt15rer500a | m² | Geotêxtil não tecido de fibras de poliéster, de 90 g/m² de massa superficial. (material) | 0.050 | 1060.90 | 53.05 |
| mt15rer140a | kg | Massa tixotrópica à base de poliuretano líquido, cor cinzento. (material) | 0.100 | 1781.74 | 178.17 |
| mt15rer110a | kg | Revestimento contínuo elástico impermeabilizante à base de poliuretano alifático, cor branca. (material) | 1.300 | 1190.19 | 1547.25 |
| mo032 | h | Oficial de 1ª aplicador de produtos impermeabilizantes. (mão de obra) | 0.187 | 96.80 | 18.10 |
| mo070 | h | Ajudante de aplicador de produtos impermeabilizantes. (mão de obra) | 0.187 | 71.36 | 13.34 |
| % | % | Custos directos complementares | 2 % | 2049.35 | 40.99 |
|  |  | Custos directos |  |  | 2090.34 |
