# Impermeabilização de floreira, pelo interior, com argamassa

- Propriedade do ficheiro: CYPE Ingenieros S.A.
- Formato: FIEBDC-3/2016
- Programa: Gerador de preços para construção civil. CYPE Ingenieros, S.A.
- Data: 31/10/2024
- Âmbito geográfico: Moçambique
- Moeda: MZN
- Custos indirectos: 3 %
- IVA: 17 %

## N Isolamentos e impermeabilizações

### NI Impermeabilizações

#### NID Floreiras

**NID021** m² Impermeabilização de floreira, pelo interior, com argamassa.
Impermeabilização de floreira, pelo interior, com argamassa cimentícia impermeabilizante flexível bicomponente, cor cinzento, textura lisa, à base de resinas sintéticas, cimento especial e inertes seleccionados, resistência à pressão hidrostática positiva de 9 bar e à pressão hidrostática negativa de 3 bar, com resistência à penetração de raizes, com certificado de potabilidade, aplicado com trincha em duas ou mais camada sobre o suporte humedecido, até conseguir uma espessura mínima total de 2 mm.
Critérios considerados na determinação do preço da unidade de obra: O preço não inclui a impermeabilização de esquinas e encontros.
Inclui: Humidificação do suporte. Aplicação de uma primeira camada sobre o suporte humedecido. Secagem. Aplicação de uma segunda camada com a mesma consistência da primeira. Correcção de falhas e limpeza final. Cura.
Critério de medição de projecto: Superfície medida segundo documentação gráfica de Projecto.
Critério de medição de obra: Medir-se-á a superfície realmente executada segundo especificações de Projecto.

| Código | Un | Descrição | Rendimento | Preço | Importância |
|---|---|---|---|---|---|
| mt09lid020e | kg | Argamassa cimentícia impermeabilizante flexível bicomponente, cor cinzento, textura lisa, à base de resinas sintéticas, cimento especial e inertes seleccionados, resistência à pressão hidrostática positiva de 9 bar e à pressão hidrostática negativa de 3 bar, com resistência à penetração de raizes, com certificado de potabilidade, segundo NP EN 1504-2. (material) | 3 | 224.05 | 672.150 |
| mo032 | h | Oficial de 1ª aplicador de produtos impermeabilizantes. (mão de obra) | 0.111 | 134.36 | 14.914 |
| mo070 | h | Ajudante de aplicador de produtos impermeabilizantes. (mão de obra) | 0.111 | 100.44 | 11.149 |
| % | % | Custos directos complementares | 2 % | 698.213 | 13.964 |
|  |  | Custos directos |  |  | 712.177 |

Resíduos:
- colocação: mt09lid020e; factor de resíduo 0.0066

## Recursos

**mt09lid020e** kg Argamassa cimentícia impermeabilizante flexível bicomponente
Dados técnicos: Custo energético 3.898 MJ; Emissão de CO2 0.362 kg; Código LER 17 01 01; Massa do elemento 1 kg; Volume 0.000667 m3
Resíduos:
- embalagem: re150101 Embalagens de papel e cartão. (componente de resíduo); rendimento 0.014 kg; Código LER 15 01 01; Massa do elemento 1 kg; Volume 0.001333 m3
