# Reparação de junta de dilatação. Sistema "PANTALLAX"

- Propriedade do ficheiro: CYPE Ingenieros S.A.
- Formato: FIEBDC-3/2016
- Programa: Gerador de preços para construção civil. CYPE Ingenieros, S.A.
- Data: 31/10/2024
- Âmbito geográfico: Moçambique
- Moeda: MZN
- Custos indirectos: 3 %
- IVA: 17 %

## N Isolamentos e impermeabilizações

### NI Impermeabilizações

#### NIJ Juntas

**NIJ041** m Reparação de junta de dilatação. Sistema "PANTALLAX".
Reparação de junta de dilatação em ensoleiramento geral, abaixo do nível freático. Sistema "PANTALLAX", formado por sistema Injet-Flex, injecção de resina hidroexpansiva flexível de poliuretano, hidrófoba, (rendimento: 3 kg/m); execução de ranhura de 3-5x25 cm; e vedação de junta, sistema Mortar, com argamassa para reparação e impermeabilização, (rendimento: 18 kg/m).
Inclui: Marcação. Colocação dos injectores. Injecção da resina. Remoção do tubo para injecção de resina. Execução da ranhura. Aplicação da impermeabilização.
Critério de medição de projecto: Comprimento medido segundo documentação gráfica de Projecto.
Critério de medição de obra: Medir-se-á o comprimento realmente executado segundo especificações de Projecto.

| Código | Un | Descrição | Rendimento | Preço | Importância |
|---|---|---|---|---|---|
| mt15ppi010 | kg | Resina hidroexpansiva flexível de poliuretano, hidrófoba, de baixa viscosidade, para sistema Injet-Flex "PANTALLAX". (material) | 3 | 1020.51 | 3061.530 |
| mt15ppi020 | Ud | Injector, de aço, de 16 mm de diâmetro exterior. (material) | 3.3 | 530.51 | 1750.683 |
| mt09rev030a | kg | Argamassa para reparação e impermeabilização de superfícies, sistema Mortar "PANTALLAX". (material) | 18 | 41.16 | 740.880 |
| mq08gel010k | h | Grupo electrogéneo insonorizado, trifásico, de 45 kVA de potência. (equipamento) | 0.104 | 192.48 | 20.018 |
| mq03mpi020b | h | Equipamento completo para realização de injecções de resinas expansivas à pressão. (equipamento) | 0.058 | 3826.25 | 221.923 |
| mo032 | h | Oficial de 1ª aplicador de produtos impermeabilizantes. (mão de obra) | 0.485 | 134.36 | 65.165 |
| mo070 | h | Ajudante de aplicador de produtos impermeabilizantes. (mão de obra) | 0.485 | 100.44 | 48.713 |
| % | % | Custos directos complementares | 2 % | 5908.912 | 118.178 |
|  |  | Custos directos |  |  | 6027.090 |

Resíduos:
- colocação: mt15ppi010 Resina hidroexpansiva flexível de poliuretano, hidrófoba, de baixa viscosidade, para sistema Injet-Flex "PANTALLAX"; factor de resíduo 0.03
- colocação: mt09rev030a Argamassa para reparação e impermeabilização de superfícies, sistema Mortar "PANTALLAX"; factor de resíduo 0.0063

## Recursos

**mt15ppi010** kg Resina hidroexpansiva flexível de poliuretano, hidrófoba, de baixa viscosidade, para sistema Injet-Flex "PANTALLAX"
Dados técnicos: Custo energético 86.761 MJ; Emissão de CO2 3.294 kg; Código LER 17 09 04; Massa do elemento 1 kg; Volume 0.000667 m3
Resíduos:
- embalagem: re170203 Plástico. (componente de resíduo); rendimento 0.003 kg; Código LER 17 02 03; Massa do elemento 1 kg; Volume 0.001667 m3

**mt09rev030a** kg Argamassa para reparação e impermeabilização de superfícies, sistema Mortar "PANTALLAX"
Dados técnicos: Custo energético 2.394 MJ; Emissão de CO2 0.194 kg; Código LER 17 01 01; Massa do elemento 1 kg; Volume 0.000667 m3
Resíduos:
- embalagem: re150101 Embalagens de papel e cartão. (componente de resíduo); rendimento 0.014 kg; Código LER 15 01 01; Massa do elemento 1 kg; Volume 0.001333 m3
- embalagem: re170201 Madeira. (componente de resíduo); rendimento 0.001 kg; Código LER 17 02 01; Massa do elemento 1 kg; Volume 0.000909 m3
- embalagem: re170203 Plástico; rendimento 0.003 kg
