# Esmalte resistente a altas temperaturas, para radiadores

- Propriedade do ficheiro: CYPE Ingenieros S.A.
- Formato: FIEBDC-3/2016
- Programa: Gerador de preços para construção civil. CYPE Ingenieros, S.A.
- Data: 31/10/2024
- Âmbito geográfico: Moçambique
- Moeda: MZN
- Custos indirectos: 3 %
- IVA: 17 %

## R Revestimentos

### RN Pinturas em metais

#### RNS Tintas especiais

**RNS030** Ud Esmalte resistente a altas temperaturas, para radiadores.
Aplicação manual de duas demãos de esmalte sintético resistente a altas temperaturas, cor branca, acabamento acetinado; aplicação prévia de duas demãos de primário sintético antioxidante de secagem rápida, à base de resinas alcídicas, cor branco, acabamento mate, sobre radiador de 6 elementos, de ferro ou aço.
Critérios considerados na determinação do preço da unidade de obra: O preço inclui a protecção dos elementos da envolvente que possam ser afectados durante os trabalhos e a resolução de pontos singulares.
Inclui: Preparação e limpeza da superfície suporte. Aplicação de duas demãos de primário. Aplicação de duas demãos de acabamento.
Critério de medição de projecto: Número de unidades previstas, segundo documentação gráfica de Projecto.
Critério de medição de obra: Medir-se-á o número de unidades realmente executadas segundo especificações de Projecto.

| Código | Un | Descrição | Rendimento | Preço | Importância |
|---|---|---|---|---|---|
| mt27pfi140a | l | Primário sintético antioxidante de secagem rápida, cor branco, acabamento mate, à base de resinas alcídicas e pigmentos antioxidantes, de alta resistência à corrosão, para aplicar com trincha ou pistola. (material) | 0.07 | 1052.58 | 73.681 |
| mt27pac010a | l | Esmalte sintético resistente a altas temperaturas, cor branca, acabamento acetinado, à base de resinas alcídicas e pigmentos, isento de chumbo, com alta resistência a agentes atmosféricos, para aplicar com trincha, rolo ou pistola sobre superfícies de ferro ou aço submetidas a temperaturas até 80°C. (material) | 0.047 | 2423.46 | 113.903 |
| mo038 | h | Oficial de 1ª pintor. (mão de obra) | 0.297 | 134.36 | 39.905 |
| mo076 | h | Ajudante de pintor. (mão de obra) | 0.028 | 100.44 | 2.812 |
| % | % | Custos directos complementares | 2 % | 230.301 | 4.606 |
|  |  | Custos directos |  |  | 234.907 |

Resíduos:
- colocação: mt27pfi140a; factor de resíduo 0.0307566
- colocação: mt27pac010a; factor de resíduo 0.0275

## Recursos

**mt27pfi140a** l Primário sintético antioxidante de secagem rápida
Dados técnicos: Custo energético 126.005 MJ; Emissão de CO2 4.788 kg; Código LER 17 09 04; Massa do elemento 1.45 kg; Volume 0.000967 m3
Resíduos:
- embalagem: re150104 Embalagens de metal. (componente de resíduo); rendimento 0.063 kg; Código LER 15 01 04; Massa do elemento 1 kg; Volume 0.001667 m3

**mt27pac010a** l Esmalte sintético resistente a altas temperaturas
Dados técnicos: Custo energético 65.888 MJ; Emissão de CO2 3.477 kg; Código LER 08 01 11; Massa do elemento 1.48 kg; Volume 0.001644 m3
Resíduos:
- embalagem: re150104 Embalagens de metal; rendimento 0.057 kg
