# Pintura com tinta para uso alimentar

- Propriedade do ficheiro: CYPE Ingenieros S.A.
- Formato: FIEBDC-3/2016
- Programa: Gerador de preços para construção civil. CYPE Ingenieros, S.A.
- Data: 31/10/2024
- Âmbito geográfico: Moçambique
- Moeda: MZN
- Custos indirectos: 3 %
- IVA: 17 %

## R Revestimentos

### RO Pinturas específicas

#### ROA Uso alimentar

**ROA010** m² Pintura com tinta para uso alimentar.
Aplicação manual de duas demãos de revestimento impermeabilizante bicomponente, cor vermelho, à base de resinas epóxi e poliamida, sem aminas aromáticas, (rendimento: 0,3 kg/m² cada demão), sobre superfícies interiores de tanques ou silos de aço para uso alimentar.
Inclui: Preparação da mistura. Aplicação de duas demãos de acabamento.
Critério de medição de projecto: Superfície medida segundo documentação gráfica de Projecto, com o mesmo critério que o suporte base.
Critério de medição de obra: Medir-se-á a superfície realmente executada segundo especificações de Projecto, com o mesmo critério que o suporte base.

| Código | Un | Descrição | Rendimento | Preço | Importância |
|---|---|---|---|---|---|
| mt15bas290ab | kg | Revestimento impermeabilizante bicomponente, cor vermelho, à base de resinas epóxi e poliamida, sem aminas aromáticas, com certificado de aptidão para estar em contacto com produtos alimentares. (material) | 0.6 | 3273.38 | 1964.028 |
| mo038 | h | Oficial de 1ª pintor. (mão de obra) | 0.189 | 134.36 | 25.394 |
| mo076 | h | Ajudante de pintor. (mão de obra) | 0.189 | 100.44 | 18.983 |
| % | % | Custos directos complementares | 2 % | 2008.405 | 40.168 |
|  |  | Custos directos |  |  | 2048.573 |

Resíduos:
- colocação: mt15bas290ab; factor de resíduo 0.021

## Recursos

**mt15bas290ab** kg Revestimento impermeabilizante bicomponente
Dados técnicos: Custo energético 19.984 MJ; Emissão de CO2 0.744 kg; Código LER 17 09 04; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
