# Preparação de rebaixo no pavimento

- Propriedade do ficheiro: CYPE Ingenieros S.A.
- Formato: FIEBDC-3/2016
- Programa: Gerador de preços para construção civil. CYPE Ingenieros, S.A.
- Data: 31/10/2024
- Âmbito geográfico: Moçambique
- Moeda: MZN
- Custos indirectos: 3 %
- IVA: 17 %

## R Revestimentos

### RS Pavimentos

#### RSF Carpetes e tapetes

**RSF030** m² Preparação de rebaixo no pavimento.
Preparação do rebaixo de 12 mm de profundidade no pavimento, com uma camada fina de pasta niveladora de pavimentos, CT - C20 - F6 segundo EN 13813, de 2 mm de espessura, aplicada manualmente, para a regularização e nivelação da superfície suporte, aplicação prévia de primário monocomponente à base de resinas sintéticas modificadas sem dissolventes, de cor amarelo, como ponte de aderência.
Critérios considerados na determinação do preço da unidade de obra: O preço não inclui o aro perimetral.
Inclui: Preparação da superfície suporte e das arestas. Marcação de níveis de acabamento. Aplicação de primário. Amassadura com batedor eléctrico. Derramamento e espalhamento da mistura. Formação de juntas. Cura da argamassa.
Critério de medição de projecto: Superfície medida segundo documentação gráfica de Projecto.
Critério de medição de obra: Medir-se-á a superfície realmente executada segundo especificações de Projecto.

| Código | Un | Descrição | Rendimento | Preço | Importância |
|---|---|---|---|---|---|
| mt09mcp200a | kg | Pasta niveladora de pavimentos, CT - C20 - F6 segundo EN 13813, composta por cimentos especiais, inertes seleccionados e aditivos, para espessuras de 2 a 5 mm, usada em nivelação de pavimentos. (material) | 4 | 34.64 | 138.560 |
| mt09bnc235a | l | Primário monocomponente à base de resinas sintéticas modificadas sem dissolventes, de cor amarelo, para a aderência de argamassas autonivelantes a suportes cimentícios, asfálticos ou cerâmicos. (material) | 0.125 | 335.85 | 41.981 |
| mo020 | h | Oficial de 1ª construção. (mão de obra) | 0.132 | 134.36 | 17.736 |
| mo113 | h | Operário não qualificado construção. (mão de obra) | 0.132 | 96.77 | 12.774 |
| % | % | Custos directos complementares | 2 % | 211.051 | 4.221 |
|  |  | Custos directos |  |  | 215.272 |

Resíduos:
- colocação: mt09mcp200a; factor de resíduo 0.0063
- colocação: mt09bnc235a; factor de resíduo 0.0504062

## Recursos

**mt09mcp200a** kg Pasta niveladora de pavimentos
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt09bnc235a** l Primário monocomponente à base de resinas sintéticas modificadas sem dissolventes
Dados técnicos: Custo energético 98.290 MJ; Emissão de CO2 3.740 kg; Código LER 17 09 04; Massa do elemento 1.3 kg; Volume 0.000867 m3
Resíduos:
- embalagem: re150104 Embalagens de metal. (componente de resíduo); rendimento 0.049 kg; Código LER 15 01 04; Massa do elemento 1 kg; Volume 0.001667 m3
