# Rodapé de madeira

- Propriedade do ficheiro: CYPE Ingenieros S.A.
- Formato: FIEBDC-3/2016
- Programa: Gerador de preços para construção civil. CYPE Ingenieros, S.A.
- Data: 31/10/2024
- Âmbito geográfico: Moçambique
- Moeda: MZN
- Custos indirectos: 3 %
- IVA: 17 %

## R Revestimentos

### RS Pavimentos

#### RSM De madeira

**RSM050** m Rodapé de madeira.
Rodapé de madeira maciça de pinho, de 60x10 mm, acabamento envernizado em oficina, fixado ao paramento através de cola.
Inclui: Marcação. Corte das peças. Fixação das peças sobre o paramento. Resolução de esquinas e encontros.
Critério de medição de projecto: Comprimento medido segundo documentação gráfica de Projecto, sem incluir vãos de portas. Não foi incrementada a medição por perdas, uma vez que na composição se considerou 5% a mais.
Critério de medição de obra: Medir-se-á o comprimento realmente executado segundo especificações de Projecto.

| Código | Un | Descrição | Rendimento | Preço | Importância |
|---|---|---|---|---|---|
| mt18rma010ac | m | Rodapé de madeira maciça de pinho, de 60x10 mm, acabamento envernizado em oficina. (material) | 1.05 | 327.95 | 344.348 |
| mt18mva070 | l | Adesivo, com classe de durabilidade D3 segundo NP EN 204. (material) | 0.05 | 346.27 | 17.314 |
| mo025 | h | Oficial de 1ª instalador de pavimentos de madeira. (mão de obra) | 0.132 | 134.36 | 17.736 |
| % | % | Custos directos complementares | 2 % | 379.398 | 7.588 |
|  |  | Custos directos |  |  | 386.986 |

Resíduos:
- colocação: mt18rma010ac Rodapé de madeira maciça de pinho, de 60x10 mm, acabamento envernizado em oficina; factor de resíduo 0.0127442
- colocação: mt18mva070 Adesivo, com classe de durabilidade D3 segundo NP EN 204; factor de resíduo 0.06

## Recursos

**mt18rma010ac** m Rodapé de madeira maciça de pinho, de 60x10 mm, acabamento envernizado em oficina
Dados técnicos: Custo energético 46.940 MJ; Emissão de CO2 -0.629 kg; Código LER 17 02 01; Massa do elemento 0.344 kg; Volume 0.000313 m3
Resíduos:
- embalagem: re170203 Plástico. (componente de resíduo); rendimento 0.002 kg; Código LER 17 02 03; Massa do elemento 1 kg; Volume 0.001667 m3

**mt18mva070** l Adesivo, com classe de durabilidade D3 segundo NP EN 204
Dados técnicos: Custo energético 0.413 MJ; Emissão de CO2 0.021 kg; Código LER 17 09 04; Massa do elemento 1.2 kg; Volume 0.0008 m3
Resíduos:
- embalagem: re150104 Embalagens de metal. (componente de resíduo); rendimento 0.042 kg; Código LER 15 01 04; Massa do elemento 1 kg; Volume 0.001667 m3
