# Consola de escaiola

- Propriedade do ficheiro: CYPE Ingenieros S.A.
- Formato: FIEBDC-3/2016
- Programa: Gerador de preços para construção civil. CYPE Ingenieros, S.A.
- Data: 31/10/2024
- Âmbito geográfico: Moçambique
- Moeda: MZN
- Custos indirectos: 3 %
- IVA: 17 %

## R Revestimentos

### RT Tectos falsos em interiores

#### RTP Pré-fabricados de escaiola

**RTP280** Ud Consola de escaiola.
Consola de escaiola, de 52x41x20,5 cm, para colocação saliente em parede, fixada com cola para escaiola. Inclusive acessórios de fixação.
Inclui: Implantação da peça. Humidificação da base de fixação. Espalhamento da cola. Colocação e enchimento das juntas da peça.
Critério de medição de projecto: Número de unidades previstas, segundo documentação gráfica de Projecto.
Critério de medição de obra: Medir-se-á o número de unidades realmente colocadas segundo especificações de Projecto.

| Código | Un | Descrição | Rendimento | Preço | Importância |
|---|---|---|---|---|---|
| mt12rea240a | Ud | Consola de escaiola, de 52x41x20,5 cm, para colocação saliente em parede. (material) | 1.05 | 4680.6 | 4914.630 |
| mt09eyc030 | kg | Cola para escaiola. (material) | 0.47 | 16 | 7.520 |
| mo035 | h | Oficial de 1ª escaiolador. (mão de obra) | 0.258 | 134.36 | 34.665 |
| % | % | Custos directos complementares | 2 % | 4956.815 | 99.136 |
|  |  | Custos directos |  |  | 5055.951 |
