# Tecto falso amovível de painéis de MDF. Sistema Fonotech Fonowood "BUTECH"

- Propriedade do ficheiro: CYPE Ingenieros S.A.
- Formato: FIEBDC-3/2016
- Programa: Gerador de preços para construção civil. CYPE Ingenieros, S.A.
- Data: 20/12/2023
- Âmbito geográfico: Moçambique
- Moeda: MZN
- Custos indirectos: 3 %
- IVA: 17 %

## R Revestimentos

### RT Tectos falsos em interiores

#### RTT Amovíveis, de madeira

**RTT030** m² Tecto falso amovível de painéis de MDF. Sistema Fonotech Fonowood "BUTECH".
Tecto falso amovível suspenso, situado a uma altura menor de 4 m. Sistema Fonotech Fonowood "BUTECH", constituído por: ESTRUTURA: perfis à vista de 24 mm de largura, de aço galvanizado pré-lacado, cor cinzento aço, compreendendo perfis primários e secundários; PAINÉIS: painéis perfurados autoportantes, de MDF com uma lâmina de melamina com recobrimento ignífugo na face à vista, modelo Cree, cor ácer "BUTECH" "PORCELANOSA GRUPO", de 600x600 mm e 12 mm de espessura, resistência térmica 0,06 m²°C/W, condutibilidade térmica 0,2 W/(m°C). Inclusive acessórios de montagem.
Inclui: Marcação nas paredes do nível do tecto falso. Nivelamento e fixação dos perfis perimetrais. Implantação dos perfis primários da trama. Sinalização dos pontos de ancoragem à laje ou elemento de suporte. Nivelamento e suspensão dos perfis primários e secundários da trama. Corte dos painéis. Colocação dos painéis. Resolução de encontros e pontos singulares.
Critério de medição de projecto: Superfície medida entre paramentos, segundo documentação gráfica de Projecto, sem descontar aberturas para instalações.
Critério de medição de obra: Medir-se-á a superfície realmente executada segundo especificações de Projecto, sem descontar aberturas para instalações.

| Código | Un | Descrição | Rendimento | Preço | Importância |
|---|---|---|---|---|---|
| mt12plb010aa | m² | Tecto falso formado por painéis perfurados autoportantes, de MDF com uma lâmina de melamina com recobrimento ignífugo na face à vista, imitação madeira, modelo Cree "BUTECH" "PORCELANOSA GRUPO", de 600x600 mm e 12 mm de espessura, com um véu de fibra de vidro aderido à face interna do painel, como corrector acústico e filtro de partículas, resistência térmica 0,06 m²°C/W, condutibilidade térmica 0,2 W/(m°C), densidade 2300 kg/m³, factor de resistência à difusão do vapor de água 20 e Euroclasse B-s2, d0 de reacção ao fogo, segundo NP EN 13501-1; incluindo sistema de perfis metálicos à vista de aço galvanizado pré-lacado, cor cinzento aço e varões de fixação. (material) | 1.02 | 9543.05 | 9733.911 |
| mo015 | h | Oficial de 1ª montador de tectos falsos. (mão de obra) | 0.232 | 132.73 | 30.793 |
| mo082 | h | Ajudante de montador de tectos falsos. (mão de obra) | 0.232 | 96.57 | 22.404 |
| % | % | Custos directos complementares | 2 % | 9787.108 | 195.742 |
|  |  | Custos directos |  |  | 9982.850 |

Resíduos:
- colocação: mt12plb010aa; factor de resíduo 0.024

## Recursos

**mt12plb010aa** m² Tecto falso formado por painéis perfurados autoportantes
Dados técnicos: Custo energético 105.462 MJ; Emissão de CO2 2.639 kg; Código LER 17 06 04; Massa do elemento 9.9 kg; Volume 0.0165 m3
Resíduos:
- embalagem: re170203 Plástico. (componente de resíduo); rendimento 0.034 kg; Código LER 17 02 03; Massa do elemento 1 kg; Volume 0.001667 m3
