# Quadro eléctrico para iluminação de piscina

- Propriedade do ficheiro: CYPE Ingenieros S.A.
- Formato: FIEBDC-3/2016
- Programa: Gerador de preços para construção civil. CYPE Ingenieros, S.A.
- Data: 31/10/2024
- Âmbito geográfico: Moçambique
- Moeda: MZN
- Custos indirectos: 3 %
- IVA: 17 %

## U Infra-estruturas no logradouro

### UP Piscinas

#### UPI Equipamentos de iluminação

**UPI010** Ud Quadro eléctrico para iluminação de piscina.
Quadro eléctrico para iluminação de piscina, com transformador eléctrico de 300 W e 230/12 V, para a alimentação de 1 foco, com as protecções necessárias e ligação à terra.
Inclui: Colocação da caixa para o quadro. Montagem dos componentes. Verificação do seu correcto funcionamento.
Critério de medição de projecto: Número de unidades previstas, segundo documentação gráfica de Projecto.
Critério de medição de obra: Medir-se-á o número de unidades realmente executadas segundo especificações de Projecto.

| Código | Un | Descrição | Rendimento | Preço | Importância |
|---|---|---|---|---|---|
| mt47pil010a | Ud | Quadro eléctrico para iluminação de piscina, com transformador eléctrico de 300 W e 230/12 V, para a alimentação de 1 foco, com as protecções necessárias e ligação à terra. (material) | 1 | 60537.77 | 60537.770 |
| mt34www011 | Ud | Material auxiliar para instalação de dispositivo de iluminação. (material) | 1 | 86.82 | 86.820 |
| mo003 | h | Oficial de 1ª electricista. (mão de obra) | 1.252 | 138.06 | 172.851 |
| mo102 | h | Ajudante de electricista. (mão de obra) | 1.252 | 100.25 | 125.513 |
| % | % | Custos directos complementares | 2 % | 60922.954 | 1218.459 |
|  |  | Custos directos |  |  | 62141.413 |

## Recursos

**mt47pil010a** Ud Quadro eléctrico para iluminação de piscina
Dados técnicos: Custo energético 0.964 MJ; Emissão de CO2 1.518 kg
Resíduos:
- embalagem: re150101 Embalagens de papel e cartão. (componente de resíduo); rendimento 1.786 kg; Código LER 15 01 01; Massa do elemento 1 kg; Volume 0.001333 m3
